# Tief-/ Zaunbau, Vegetationstechnik BgM Nördl. Seen
Angebotsaufforderung (GAEB DA XML 3.3, DA83)
Projekt: 2026-...
Währung: EUR
Vergabeart: Öffentliche Ausschreibung
Eröffnung: 18.11.2026 11:15:00
Ende der Zuschlagsfrist: 30.11.2026
Abgabeort: Vergabeportal DTVP; ;
Ausführungsende: 25.10.2028
Erstellt mit: GXML Toolbox V3.3 R20220330, ORCA AVA 27 27.00.00, 23.10.2026

## 01 Los 1 Tiefbau

### Titel 01 Baustelleneinrichtung/ vorbereitende Arbeiten

*Hinweis: Hinweistext: Einsatz von Bio-Hydraulik-Öl*
Für die im Folgenden anzubietenden Bagger gilt
grundsätzlich die Verwendung von
biologisch abbaubarem Hydrauliköl; bitte tragen Sie
hier das von Ihnen angebotene Produkt ein:

'.........'

Das angebotene Produkt ist mittels aktuellem Datenblatt
nachzuweisen. Es dürfen nur Fahrzeuge zum Einsatz
kommen, die regelmäßig von einer Fachwerkstatt gewartet
werden.
Der AG behält sich die Einsicht in das Wartungsbuch sowie
Stichproben des eingesetzten Öls vor.

**01.1 An- und Abtransport Raupenbagger mit Moorlaufwerk, 16 bis 21 t**
An- und Abtransport Raupenbagger mit Moorlaufwerk, 16 -21 t, inkl. Lasergerät und Fluchtstangen
durch geeignetes Transportgerät (Tieflader).
Zum Einsatz im Moor dürfen nur Hydraulik-Löffelbagger 16 bis 21 t mit Moorlaufwerk und einem Bodendruck von <0,25 kg/cm² (in beladenem Zustand) kommen.

angebotenes Gerät (Herst., Typ), Bodendruck (kg/cm²)

'.........'
Gewicht (kg)/Kettenauflagelänge (cm) x 2 x Kettenbr. (cm)

Erforderliche Anbaugeräte:
- Schwenklöffel mind. 0,8 m³
- Mähkorb

Bereitstellung von erfahrenen Maschinenführern
(Erfahrungen mit Gewässersanierung sind für Maschinenführer nachzuweisen).

Zufahrt und Abladen nach Angaben der Bauüberwachung
Menge: 4,000 St

**01.2 An- u. Abfahrt Schlepper mit Anhängemulde, 10 bis 12 m³**
An- u. Abfahrt Schlepper mit Anhängemulde,
Ladevolumen 10 bis 12 m³

Zur Verringerung der Bodenschadverdichtung dürfen nur Anhängermulden mit Breitbereifung zum Einsatz kommen.
Menge: 2,000 St

**01.3 An- und Abtransport Pumpe, 1-1,5 m³/ min**
Zufahrt und Abladen nach Angaben der Bauüberwachung
Menge: 4,000 St

### Titel 02 Bodenarbeiten

**02.1 Einsatz Raupenbagger mit Anbaugeräten**
Einsatz Raupenbagger mit verschiedenen Anbaugeräten
gemäß den Anweisungen durch die Bauüberwachung.

Erforderliche Anbaugeräte:
- Schwenklöffel
- Mähkorb

für folgende Arbeiten:

- Sanierung mehrerer Kleingewässer durch Abpumpen, Entschlammung und Entnahme von Rohrkolbenwurzeln
- Ertüchtigung von drei bestehenden Weideübergängen mit Einbau einer Schottertragschicht (Kein Recyclingmaterial) 0/45, Schichtstärke 50 cm
Inkl. Personal, Maschinenkosten und aller Betriebsstoffe
Bereitstellung von erfahrenen Maschinenführern
(Erfahrungen mit Gewässersanierung sind für Maschinenführer nachzuweisen).

Die Arbeiten sind im Stundenlohn anzubieten. Die Leistungen  sind in Form aussagekräftiger Stundenlohnzettel nachzuweisen und von der Bauüberwachung bwz. der biologischen Baubegleitung gegenzeichnen zu lassen.
Menge: 550,000 h

**02.2 Einsatz Schlepper mit Anhängemulde, 10 bis 12 m³**
Einsatz Schlepper mit Anhängemulde für Bodentransporte:
Ladevolumen 10 bis 12 m³
zur Durchführung der beschriebenen Arbeiten gemäß den Anweisungen durch die Bauüberwachung.

Entnahmeort nach Auskunft durch die Bauüberwachung.

Inkl. Personal, Maschinenkosten und aller Betriebsstoffe

Die Arbeiten sind im Stundenlohn anzubieten. Die Leistungen  sind in Form aussagekräftiger Stundenlohnzettel nachzuweisen und von der Bauüberwachung bwz. der biologischen Baubegleitung gegenzeichnen zu lassen.
Menge: 190,000 h

**02.3 Einsatz Pumpe, 1-1,5 m³/ min**
nach Angaben der Bauüberwachung
Menge: 400,000 h

**02.4 Lieferung Schottertragschicht 0/45, kein Recycling**
Schottertragschicht 0/45 (Kein Recyclingmaterial), Schichtstärke 50 cm
Lieferung zu den Einbaubereichen bzw. zu den Zwischenlagerplätzen (LKW-befahrbar)
Menge: 130,000 t

**02.5 Schottertragschicht lagenweise einbauen und verdichten**
Schottertragschicht fachgerecht lagenweise einbauen und mit geeignetem Gerät verdichten.

Inkl. Personal, Maschinenkosten und aller Betriebsstoffe

Die Arbeiten sind im Stundenlohn anzubieten. Die Leistungen  sind in Form aussagekräftiger Stundenlohnzettel nachzuweisen und von der Bauüberwachung bwz. der biologischen Baubegleitung gegenzeichnen zu lassen.
Menge: 4,000 h

**02.6 Lieferung Kokosflies mit Latex verklebt**
Kokosmatte liefern, Dicke = 7 mm,
einseitig mit Naturlatex besprüht als Rollenware frei Baustelle liefern und an zugewiesenen Plätzen abladen.

Rollenmaße: L = 20 m, B = 2 m.
Flächengewicht: 800 g/m²
Menge: 200,000 m²
